# Kolonnenstr. 32 / Geßlerstr. 10, 10829 Berlin
Angebotsaufforderung (GAEB DA XML 3.3, DA83)
Projekt: KOL32EB
Währung: EUR
Abgabeort: Covivio Immobilien GmbH Lietzenburger Str. 90 10719 Berlin F
Ausführungsbeginn: 01.06.2026
Ausführungsende: 26.06.2026
Auftraggeber: Covivio Quadriga 45 GmbH,, c/o Covivio Immobilien SE, Essenerstraße 66, 46047 Oberhausen
Ausführungsort: KOL32EB, Bestandsmaßnahme – Energetis, Kolonnenstr. 32 / Geßlerstr. 10, 10829 Berlin, Ansprechpartner Herr Yilmaz, E-Mail efruz.yilmaz@covivio.immo
Erstellt mit: 5 260326.1, NOVA AVA, 01.04.2026

## LEISTUNGSÜBERSICHT
In KOL und GES im TRH, Glasbausteine Rückbauen und Fensterwände aufmauern.

| Art | Menge |
| --- | --- |
| Treppenhaus Gess10 | ca. 40 m² |
| Treppenhaus Kol.32 | ca. 55 m² |

## ALLGEMEINE PROJEKTBESCHREIBUNG Kol23
Grundstück:
Kolonnenstr. 32 / Geßlerstr. 10, 10829 BerlinBestandsmaßnahme – Energetische Modernisierung

Projekt Kürzel:
KOL32

Fassade: Energetische Modernisierung
Treppenhäuser: Malerarbeiten
Bei dem Bauvorhaben Kolonnenstraße handelt es sich um ein 6 bzw. 5 geschossiges Mehrfamilienhäuser, bestehend aus zwei Gebäuden verbunden durch einer Tiefgarage.

Die Gebäude sind unterkellert und die Fassaden sind verputzt. Die Bestandswände bestehen aus Mauerwerk und das Flachdach ist mit einer Brüstung versehen. Die Geschossdecken sind als Massivdecke errichtet worden. Einseitig verfügen die Mehrfamilienhäuser über Balkone.

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
Kennzahlen:
Treppenhäuser = 2 TRH einer ist mit einem Aufzug ausgestattet

Sonstiges:
Als Vorbereitung der Fassadensanierung ist eine Gerüststellung erforderlich.

## ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN BETONARBEITEN
Der sachliche Geltungsbereich ergibt sich ebenso wie die technische Ausführung aus den ATV.
DIN 18 331 - Betonarbeiten und den anerkannten Regeln der Technik.

Ergänzend sind u.a. folgende ATV/ DIN/ DIN EN zu berücksichtigen:
ATV DIN 18 299 Allgemeine Regelungen für Bauarbeiten jeder Art
ATV DIN 18 335 Stahlbauarbeiten
ATV DIN 18 336 Abdichtungsarbeiten
ATV DIN 18 451 Gerüstarbeiten
ATV DIN 18 384 Blitzschutzanlagen
DIN 4102 Brandverhalten von Baustoffen und Bauteilen
DIN 4108 Wärmeschutz im Hochbau
DIN 4109 Schallschutz im Hochbau
DIN 7865 Elastomer-Fugenbänder zur Abdichtung von Fugen in Beton
DIN 18531 Abdichtung von Dächern sowie Balkonen, Loggien und Laubengängen (nicht genutzte und genutzte Dächer)
DIN 18532 Abdichtung von befahrbaren Verkehrsflächen aus Beton
DIN 18533 Abdichtung von erdberührten Bauteilen
DIN 18534 Abdichtung von Innenräumen
DIN 18535 Abdichtung von Behältern und Becken
DIN 18 197 Abdichten von Fugen in Beton mit Fugenbändern
DIN 18 218 Frischbetondruck auf lotrechte Schalungen
DIN 1054 Baugrund - Sicherheitsnachweise im Erd- und Grundbau
DIN EN 1993 Bemessung und Konstruktion von Stahlbauten
DIN EN 1991-1-1/
DIN EN 1991-1-1/ Eurocode 1: Einwirkungen auf Tragwerke

Weiterhin gelten sämtliche europäischen und nationalen Vorschriften, Merkblätter, Stoff- und Prüfnormen usw. jeweils in ihrer aktuellen Fassung sowie die Herstellerverarbeitungsangaben, Zulassungen und Empfehlungen der jeweiligen Fachverbände.

## ZUSÄTZLICHE TECHNISCHE VORBEMERKUNGEN MAURERARBEITEN
Der sachliche Geltungsbereich ergibt sich ebenso wie die technische Ausführung aus den ATV:
DIN 18 330  Mauerarbeiten und den anerkannten Regeln der Technik.

Ergänzend sind u.a. folgende ATV zu berücksichtigen:
DIN 18 299 Allgemeine Regelungen für Bauarbeiten jeder Art
DIN 18 336 Abdichtungsarbeiten

Weiterhin gelten sämtliche europäischen und nationalen Vorschriften, Merkblätter, Stoff- und Prüfnormen usw. jeweils in ihrer aktuellen Fassung sowie die Herstellerverarbeitungsangaben, Zulassungen und Empfehlungen der jeweiligen Fachverbände.

## 3124 Mauerarbeiten
Datum: 25.11.2025

### Titel 1 Mauerarbeiten - Gesslerstrasse 10

#### Abschnitt 1.1 Maurerarbeiten TH

**1.1.10 Baustelleneinrichtung**
*** Pauschalposition
Alle notwendige Baustelleneinrichtungen für ergänzende
Rohbauarbeiten.Diese Position deckt die folgenden Punkte ab:
Transportkosten für notwendige Baumaschine, Bagger,
Schalung, Bewehrung und Matten.
Einrichten, Vorhalten über die avisierte Leistungszeit sowie
Räumen der Baustelle und Wiederherstellen des Geländes, ggfs.
Magazincontainer für Material und Werkzeuge. Abfallcontainer
(ca. 7 m³) für Entsorgung des Restmaterials nach der Durchführung
aller Arbeiten.
Menge: 1,000 psch

**1.1.20 Temporäre Absturzsicherung, OSB inkl. UK, 3,40 x 2,70 m**
Rohbauöffnungen kurzfristig provisorisch verschließen im Zuge
der örtlichen Abriss und Maurertätigkeiten, Wetterfest,
Durchbruch- und Absturzsicher.

Verschlussmaterial: OSB-Plattenmaterial und Holzbalken und -latten
Größe der Öffnung: ca. 3,40 x 2,70 m

Ort: TRH Zwischenpodeste
Menge: 40,000 m2

**1.1.30 Bodenabdeckung, Matten, OSB-Platten**
Bodenabdeckung zum Schutz vor mechanischen
Beschädigungen. Schutzabdeckung während der gesamten
Ausführungszeit vorhalten.
Bei Beschädigungen der Abdeckung ist diese unverzüglich instand
zu setzen oder zu erneuern, einschl. Entfernen und Entsorgung.

Ausführung wie folgt:
- Reinigung der Bodenfläche von grober Verschmutzung
- Zwischenlage aus Bautenschutzmatten aus Gummigranulat
- Recyclingmaterial
- Decklage aus OSB-Holzwerkstoffplatten, vollflächig
 und lückenlos verlegt
- Abkleben aller Stoßfugen mit Fugenklebeband

Boden: TH
Granulatmatten: mind. 6 mm
OSB-Platten: 15 mm
Menge: 21,000 m²

**1.1.40 Abbruch und Entsorgung Fenster aus Glasbausteinen**
Abbruch Fensteröffnung bestehend aus Glasbausteinen,
d ca. 10cm. Das rückgebaute Material ist entsprechend den Größen
gemäß den Vorbemerkungen zu zerkleinern, zu laden und zu entsorgen.

Material: Glasbausteine inkl. Rahmen und evtl. Bewehrung
Abmessungen: ca. 19x 19x 8cm
Öffnungsgrößen: ca. 3,40 x 2,70m
Ausbauort: 1.OG - DG
Menge: 40,000 m²

**1.1.50 Kalksandstein 12-1,4, AW, 17,5**
Kalksandstein-Mauerwerk der Außenwand liefern
und herstellen.

Steinfestigkeitsklasse: 12
Rohdichteklasse: 1,4
Mörtelgruppe: NM II
Mörtelklasse: M 5
Wanddicke: 17,5 cm

Ort: TRH Außenwand
Menge: 40,000 m2

**1.1.60 Mauerwerk anschließen, Stumpfstoß, an vorh. Mauerwerkswand / STB**
Mauerwerk mit stumpfem Stoß an vorhandene
Wand aus Mauerwerk / Beton (Bestandswand) anschließen,
mit geeignet dimensionierten Dübelankern.

Mauerwerksdicke : 17,5 cm
Menge: 50,000 m

**1.1.70 Fenster-/Türöffnung herst., Wandstärke d=17,5 cm**
Öffnung für Fenster, Türen, Nischen u.ä. beim Aufmauern
anlegen, einschl. Herstellen der Leibungen ohne Anschlag.

Wanddicke: 17,5 cm
Öffnung für Fenster 1,66 x 1,20 m, bxh
Menge: 3,000 Stck

**1.1.80 Fertigteilsturz, KS, Wandstärke d=17,5 cm**
Fertigteilsturz aus Kalksandstein mit Betonfüllung und
Bewehrung, zum Überdecken von Fensteröffnung im Mauerwerk.

Betongüte: C20/25
Lichte Fensteröffnung: ca.166 cm
Wanddicke: 17,5 cm
Menge: 3,000 Stk

**1.1.90 Gipsputz, 1-lagig, IW, Q3, Wände**
Gipsputz, einlagig, nach DIN V 18550, einschließlich
der erforderlichen Untergrundvorbereitung (Grundierung bzw.
Haftgrund), lot- und fluchtgerecht, inklusive Kellenschnitte,
Glätten der Oberfläche, sowie der erforderlichen Arbeitsgerüste
liefern und einbauen.
Einschließlich dem Anputzen an die Fensterbänke und
anderen angrenzenden Bauteilen.
Anputzleisten und Eckschutzschienen in gesonderter Position
 abgebildet.

Bauteil: Außenwand TRH
Putzgrund: Mauerwerk
Mörtelgruppe: P IV (nach DIN V 18550)
Oberfläche: eben abgezogen, gefilzt und geglättet
Ebenheit: erhöht, gem. DIN 18202, Tabelle 3 Zeile 7
Oberflächenqualität: Q 3
Druckfestigkeit: >= 2 N/mm²
Putzdicke: ca. 12 - 15 mm

angebotenes Fabrikat: '..........................................' vom Bieter einzutragen
Menge: 40,000 m²

**1.1.100 Gipsputz, 1-lagig, innen, Fensterleibungen, Q3**
Fensterleibung als komplette Leistung mit Putzkantenprofil
an Außenecken und Putzabschlussprofil  am Fensterrahmen herstellen.

Bauteil: Fensterleibungen
Putzgrund: Mauerwerk
Mörtelgruppe: P IV (nach DIN V 18550)
Oberfläche: eben abgezogen, gefilzt und geglättet
Ebenheit: erhöht, gem. DIN 18202, Tabelle 3 Zeile 7
Oberflächenqualität: Q 3
Druckfestigkeit: >= 2 N/mm²
Putzdicke: ca. 12 - 25 mm
Menge: 15,000 m

**1.1.110 Eckschutzschienen verz.,Unterputz innen**
Eckausbildung des Unterputzes im Innenbereich mit
verzinkten Eckschutzschienen; zusätzlich zu den gesondert
ausgeschriebenen Eckschutzschienen an Leibungen.

Putzdicke: 12 - 15 mm
Menge: 20,000 m

**1.1.120 Anarbeiten Sockel**
Ergänzen der Sockelleiste. Sockel aus Keramischen Material
(Fliesen / Betonwerkstein, oder ähnl.) farblich ähnlich
dem Bestand. Inkl. Silikonfuge
Material gem. Bemusterung durch Bauleitung
Menge: 10,500 m

**1.1.130 Fensterrohbauöffnungen provisorisch mit Baufolie verschließen**
Herstellung einer Staubschutzwand aus Dachlatten mit Folie zum Schutz von Staub und Sicht, aufstellen, vorhalten und entsorgen.
Befestigung durch Tackern an den Dachlatten zweiseitig oder durch Kleben mit doppelseitigem Klebeband an entsprechenden Befestigungsstellen, inkl. Verlegen einer geeigneten Schutzfolie in die Fensteröffnung.

Menge: 3 Stck. Fensteröffnungen.
Maße:  ca. 1,66 x 1,20 m
Einbauort: alle Fensteröffnungen im TRH außer KG
Hinweis: Während der Baumaßnahmen wird das Treppenhaus durch Mieter benutzt. Mindestens 1,0 m freien Lauf für den Publikumsverkehr freilassen und entsprechend kennzeichnen
Menge: 6,000 m²

**1.1.140 Einrüstung Treppenhauskopf für die eigene Leistung**
Einrüstung des Treppenhauskopfes für die eigene Leistung
zur Ausführung der erforderlichen Wand- und Deckenarbeiten.
Der Zugang zu den Wohnungen ist für die Mieter frei zu halten.
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Menge: 1,000 St

#### Abschnitt 1.2 Stundenlohnarbeiten

**1.2.10 Stundensatz Facharbeiter, Maurerarbeiten**
*** Bedarfsposition ohne GB
Arbeiten, welche nicht in den Positionen erfasst sind und
gegen Nachweis zur Ausführung kommen:
Facharbeiter
Menge: 10,000 h

**1.2.20 Stundensatz Helfer, Maurerarbeiten**
*** Bedarfsposition ohne GB
Arbeiten, welche nicht in den Positionen erfasst sind und
gegen Nachweis zur Ausführung kommen:
Bauwerker/ Helfer
Menge: 10,000 h

### Titel 2 Mauerarbeiten - Kolonnenstr. 32

#### Abschnitt 2.1 Maurerarbeiten TH

**2.1.10 Baustelleneinrichtung**
*** Pauschalposition
Alle notwendige Baustelleneinrichtungen für ergänzende
Rohbauarbeiten.Diese Position deckt die folgenden Punkte ab:
Transportkosten für notwendige Baumaschine, Bagger,
Schalung, Bewehrung und Matten.
Einrichten, Vorhalten über die avisierte Leistungszeit sowie
Räumen der Baustelle und Wiederherstellen des Geländes, ggfs.
Magazincontainer für Material und Werkzeuge. Abfallcontainer
(ca. 7 m³) für Entsorgung des Restmaterials nach der Durchführung
aller Arbeiten.
Menge: 1,000 psch

**2.1.20 Temporäre Absturzsicherung, OSB inkl. UK, 3,40 x 2,70 m**
Rohbauöffnungen kurzfristig provisorisch verschließen im Zuge
der örtlichen Abriss und Maurertätigkeiten,
Regendicht, Durchbruch- und Absturzsicher.

Verschlussmaterial: OSB-Plattenmaterial und Holzbalken und -latten
Größe der Öffnung: ca. 3,40 x 2,70 m

Ort: TRH Zwischenpodeste
Menge: 50,000 m²

**2.1.30 Bodenabdeckung, Matten, OSB-Platten**
Bodenabdeckung zum Schutz vor mechanischen
Beschädigungen, geeignet als Untergrund für Fahrgerüste u.ä.,
Schutzabdeckung während der gesamten Ausführungszeit vorhalten.
Bei Beschädigungen der Abdeckung ist diese unverzüglich instand
zu setzen oder zu erneuern, einschl. Entfernen und Entsorgung.

Ausführung wie folgt:
- Reinigung der Bodenfläche von grober Verschmutzung
- Zwischenlage aus Bautenschutzmatten aus Gummigranulat
- Recyclingmaterial
- Decklage aus OSB-Holzwerkstoffplatten, vollflächig
und lückenlos verlegt
-Abkleben aller Stoßfugen mit Fugenklebeband

Boden: TH
Granulatmatten: mind. 6 mm
OSB-Platten: 15 mm
Menge: 25,000 m²

**2.1.40 Abbruch und Entsorgung Fenster aus Glasbausteinen**
Abbruch Fensteröffnung bestehend aus Glasbausteinen,
d ca. 10cm. Das rückgebaute Material ist entsprechend den Größen
gemäß den Vorbemerkungen zu zerkleinern, zu laden und zu entsorgen.

Glasbausteine inkl. Rahmen und evtl. Bewehrung
Abmessungen: ca. 19x 19x 8cm
Öffnungsgrößen: ca. 3,40 x 2,70m
Ausbauort: 1.OG - DG
Menge: 55,000 m²

**2.1.50 Kalksandstein 12-1,4, AW, 17,5**
Kalksandstein-Mauerwerk der Außenwand liefern
und herstellen.

Steinfestigkeitsklasse: 12
Rohdichteklasse: 1,4
Mörtelgruppe: NM II
Mörtelklasse: M 5
Wanddicke: 17,5 cm

Ort: TRH Außenwand
Menge: 55,000 m2

**2.1.60 Mauerwerk anschließen, Stumpfstoß, an vorh. Mauerwerkswand / STB**
Mauerwerk mit stumpfem Stoß an vorhandene
Wand aus Mauerwerk / Beton (Bestandswand) anschließen,
mit geeignet dimensionierten Dübelankern.

Mauerwerksdicke : 17,5 cm
Menge: 85,000 m

**2.1.70 Fenster-/Türöffnung herst., Wandstärke d=17,5 cm**
Öffnung für Fenster, Türen, Nischen u.ä. beim Aufmauern
anlegen, einschl. Herstellen der Leibungen ohne Anschlag.

Wanddicke: 17,5 cm
Öffnung für Fenster 1,66 x 1,20 m, bxh
Menge: 5,000 Stck

**2.1.80 Fertigteilsturz, KS, Wandstärke d=17,5 cm**
Fertigteilsturz aus Kalksandstein mit Betonfüllung und
Bewehrung, zum Überdecken von Öffnungen im Mauerwerk.

Betongüte: C20/25
Lichte Fensteröffnung : ca.166 cm
Wanddicke: 17,5 cm
Menge: 5,000 Stk

**2.1.90 Gipsputz, 1-lagig, IW, Q3, Wände**
Gipsputz, einlagig, nach DIN V 18550, einschließlich
der erforderlichen Untergrundvorbereitung (Grundierung bzw.
Haftgrund), lot- und fluchtgerecht, inklusive Kellenschnitte,
Glätten der Oberfläche, sowie der erforderlichen Arbeitsgerüste
liefern und einbauen.
Einschließlich dem Anputzen an die Fensterbänke und
anderen angrenzenden Bauteilen.
Anputzleisten und Eckschutzschienen in gesonderter Position
 abgebildet.

Bauteil: Außenwand TRH
Putzgrund: Mauerwerk
Mörtelgruppe: P IV (nach DIN V 18550)
Oberfläche: eben abgezogen, gefilzt und geglättet
Ebenheit: erhöht, gem. DIN 18202, Tabelle 3 Zeile 7
Oberflächenqualität: Q 3
Druckfestigkeit: >= 2 N/mm²
Putzdicke: ca. 12 - 15 mm

angebotenes Fabrikat: '..........................................' vom Bieter einzutragen
Menge: 55,000 m²

**2.1.100 Gipsputz, 1-lagig, innen, Fensterleibungen, Q3**
Fensterleibung als komplette Leistung mit Putzkantenprofil
an Außenecken und Putzabschlussprofil  am Fensterrahmen herstellen.

Bauteil: Fensterleibungen
Putzgrund: Mauerwerk
Mörtelgruppe: P IV (nach DIN V 18550)
Oberfläche: eben abgezogen, gefilzt und geglättet
Ebenheit: erhöht, gem. DIN 18202, Tabelle 3 Zeile 7
Oberflächenqualität: Q 3
Druckfestigkeit: >= 2 N/mm²
Putzdicke: ca. 12 - 25 mm
Menge: 20,000 m

**2.1.110 Eckschutzschienen verz.,Unterputz innen**
Eckausbildung des Unterputzes im Innenbereich mit
verzinkten Eckschutzschienen; zusätzlich zu den gesondert
ausgeschriebenen Eckschutzschienen an Leibungen.

Putzdicke: 12 - 15 mm
Menge: 25,000 m

**2.1.120 Anarbeiten Sockel**
Ergänzen der Sockelleiste. Sockel aus Keramischen Material
(Fliesen / Betonwerkstein, oder ähnl.) farblich ähnlich
dem Bestand. Inkl. Silikonfuge
Material gem. Bemusterung durch Bauleitung
Menge: 20,000 m

**2.1.130 Fensterrohbauöffnungen provisorisch mit Baufolie verschließen**
Herstellung einer Staubschutzwand aus Dachlatten mit Folie zum Schutz von Staub und Sicht, aufstellen, vorhalten und entsorgen.
Befestigung durch Tackern an den Dachlatten zweiseitig oder durch Kleben mit doppelseitigem Klebeband an entsprechenden Befestigungsstellen, inkl. Verlegen einer geeigneten Schutzfolie in die Fensteröffnung.

Menge: 5 Stck. Fensteröffnungen.
Maße:  ca. 1,66 x 1,20 m
Einbauort: alle Fensteröffnungen im TRH außer KG
Hinweis: Während der Baumaßnahmen wird das Treppenhaus durch Mieter benutzt. Mindestens 1,0 m freien Lauf für den Publikumsverkehr freilassen und entsprechend kennzeichnen
Menge: 10,000 m²

**2.1.140 Einrüstung Treppenhauskopf für die eigene Leistung**
Einrüstung des Treppenhauskopfes für die eigene Leistung
zur Ausführung der erforderlichen Wand- und Deckenarbeiten.
Der Zugang zu den Wohnungen ist für die Mieter frei zu halten.
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Menge: 1,000 St

#### Abschnitt 2.2 Stundenlohnarbeiten

**2.2.10 Stundensatz Facharbeiter, Maurerarbeiten**
*** Bedarfsposition ohne GB
Arbeiten, welche nicht in den Positionen erfasst sind und
gegen Nachweis zur Ausführung kommen:
Facharbeiter
Menge: 10,000 h

**2.2.20 Stundensatz Helfer, Maurerarbeiten**
*** Bedarfsposition ohne GB
Arbeiten, welche nicht in den Positionen erfasst sind und
gegen Nachweis zur Ausführung kommen:
Bauwerker/ Helfer
Menge: 10,000 h
